# Umbau und Sanierung der Josefschule BA 1
Angebotsaufforderung (GAEB DA XML 3.3, DA83)
Projekt: 21001
Währung: EUR
Erstellt mit: GXML Toolbox V3.3 R20220330, ORCA AVA 26.0.8 26.00.08, 21.10.2025

## 24 Fliesen- und Plattenarbeiten

### Titel 02 Fliesenarbeiten Boden

*Hinweis: Hinweise zur Ausführung*
Allgemeines

Vor Ausführungsbeginn hat der Auftragnehmer mit dem Auftraggeber festzulegen, wo das zu verwendende Material auf der Baustelle gelagert werden kann, um gegenseitige Störungen der am Bau beteiligten Handwerker während der Bauausführung zu vermeiden.
Vor der Durchführung von Stemm-, Bohr- und Einsetzarbeiten an Estrichen sowie geputzten Wänden und Decken sind Leitungen mit einem Suchgerät zu orten.
Alle Maße sind vor der Ausführung am Bau zu überprüfen, sofern keine Detailzeichnungen mit verbindlichen Maßangaben vorliegen.
Vor Beginn der Arbeiten sind die tatsächlichen Einbauhöhen bezogen auf das gesamte Ausbausystem mit der Bauleitung abzustimmen, wenn unzulässige Toleranzen oder Änderungen des geplanten Fußbodenaufbaus festgestellt oder vermutet werden.
Die belegten Flächen sind besenrein und frei von Bindemittelschleiern und anderen Verunreinigungen zu übergeben. Mörtel- und Fugmaterialreste sind vom Verursacher zu beseitigen.
Zu verlegendes Material innerhalb einer zusammenhängenden Fläche muss aus einer gemeinsamen Charge stammen. Ist es aus produkttechnischen Gründen unvermeidbar, dass leichte Struktur- und Farbunterschiede auftreten können, so ist der Auftraggeber vorher auf diesen Umstand hinzuweisen und um sein Einverständnis zu ersuchen.
Abdichtungen in Feuchträumen, auch häuslichen Bädern, sind unter und hinter Wannen und Duschwannen nahtlos durchzuführen. Anschlüsse und Ecken sind mit Dichtband zu schließen und mit Dichtungsmittel zu überdecken.
Stellt der Auftragnehmer fest, dass vorhandene Bauteile, die den Anschluss an den Potentialausgleich erfordern und dieser noch nicht erfolgt ist, hat er die Bauleitung rechtzeitig zu informieren, wenn der Anschluss nach dem Abschluss der Fliesen- und Plattenarbeiten nicht mehr problemlos erfolgen kann.
Unabhängig der Regelung von Abschnitt 3.2.1.2 der ATV DIN 18352 sind vor Beginn der Arbeiten die Verlegerichtung, der Einsatz von Schmuckelementen u. dgl. mit Bauleitung und Auftraggeber festzulegen.
Bei gleichen Kantenlängen von Wand- und Bodenfliesen sollen die Fugen entsprechend durchlaufen. Ist das wegen der Geometrie des Raumes nicht möglich, ist eine Abstimmung vorzunehmen.
Bei Außenbekleidungen sowie bei Bekleidungen in Nassräumen sind Hohlräume im Ansatzmörtelbett zu vermeiden.
Passstücke dürfen nicht kleiner als eine halbe Platte sein; das Verlegen von schmalen Streifen ist zu vermeiden.
Die Ausführung als Dünnbettverlegung erfolgt - falls nicht anders beschrieben - mit hydraulisch erhärtendem Dünnbettmörtel.
Während der Ausführung ist zu beachten, dass Öffnungen von Abläufen, Rohren u. dgl. verschlossen sind und dass Einrichtungsgegenstände vor Verschmutzung geschützt werden.
Bei Schleifarbeiten im Trockenverfahren sind Absauggeräte zu verwenden.
Sind Schleifen und Spachteln vorgesehen, so bleiben die Anzahl der Schleifgänge und Spachtelaufträge sowie die Wahl der richtigen Körnung dem Auftragnehmer überlassen und sind auf die vorgesehene Beschichtung einzustellen.
Ergibt sich bei der Überprüfung, dass geplante Estrichdicken nicht eingehalten werden können, darf erst nach vorheriger Abstimmung mit der Bauleitung die Leistung weiter ausgeführt werden.
Aussparungen sind zu schalen.
Fenster, Türzargen, Verglasungen, Sichtbeton-Bauteile und sonstige unmittelbar angrenzende Bauteile sind abzukleben. Klebebänder dürfen die Beschichtungen der Fensterrahmen und Türzargen nicht angreifen und müssen sich rückstandfrei entfernen lassen.

Fugen
Für Außenbeläge, Feuchträume und über Fußbodenheizungen sind die besonderen Anforderungen an den Belag auch für den Fugenmörtel zu berücksichtigen. In der Regel sind hierbei flexiblere Mörtel einzusetzen.

Dichtmaterial elastischer Fugen muss auf Fliesen und Untergrund abgestimmt sein. Weichmacherwanderung und chemische Reaktionen müssen ausgeschlossen sein.
Trennfugen, Bewegungsfugen und Anschlussfugen an andere Bauteile sind von Mörtelbrücken und Verunreinigungen, die die Funktion der Fugen beeinträchtigen, freizuhalten.
Elastische Fugen sind grundsätzlich zu hinterfüllen, um eine
Dreiflankenhaftung zu vermeiden. Als Hinterfüllung sind
geschlossenzellige, nicht saugende Materialien zu verwenden.
Das Verfugen der Wand und Bodenbeläge hat so zu erfolgen, daß eine einwandfreie Verbindung des Fugenmörtels mit dem Verlegemörtel gewährleistet ist. Wird von der Bauleitung die Zugabe eines Mörtelzusatzmittels vorgeschrieben, sind die Verarbeitungsrichtlinien des Herstellers genau einzuhalten.

Bodenbeläge
Der Auftragnehmer ist angehalten, vor dem Verlegen von Belägen die Belegreife festzustellen. Bei Zementestrich darf ein Feuchtigkeitsgehalt von 2%, bei Anhydritestrich von 0,3% nicht überschritten werden.

Scheinfugen und Risse im Estrich sind kraftschlüssig mit Kunstharz vor dem Verlegen der Beläge zu schließen.
Fußbodeneinläufe erhalten im Anschlussbereich zusätzlich ein leichtes Gefälle. Die wasserführende Schicht muss grundsätzlich mit Gefälle zu den Einläufen verlaufen. Werden vor oder bei der Ausführung diesbezügliche Probleme erkennbar, ist die Bauleitung zu informieren und mit ihr gemeinsam eine Lösung der Probleme zu suchen.

Es darf keine starre Verbindung zwischen Sockelleisten bzw.
Sockelplatten und dem Belag entstehen; eine elastische Verfugung ist hier erforderlich. Hierauf ist insbesondere bei Stufenbelägen zu achten.
Werden Bodenbeläge mit rutschhemmenden Eigenschaften verlangt, ist der Nachweis für den jeweiligen Anwendungsfall nachzuweisen.
Werden Bodenbeläge mit rutschhemmenden Eigenschaften verlangt, ist der Nachweis für den jeweiligen Anwendungsfall nachzuweisen.

Die Dickbettverlegung von Bodenplatten ist erst nach ausreichender Erhärtung des Verlegemörtels zu verfugen. Ist eine Imprägnierung vorgesehen (z.B. bei Cotto-Platten), ist erst nach der Imprägnierung (gemäß Herstellervorschrift) zu verfugen.

Wandbekleidungen
Bei Fliesen ohne Randglasur sind an allen sichtbaren Kanten
Kantenprofile einzubauen, die farblich auf die Fliesen abgestimmt sein müssen.

Der Fliesenschnitt ist in Abhängigkeit vom Rastermaß auf die Lage sanitärer Einrichtungen, Befestigungen, Armaturen, Schalter, Steckdosen u. ä. mit der Bauleitung abzustimmen. Sofern Dosen oder Kästen für Installationen nur lose oder geheftet angebracht sind, sind sie bei der Verlegung der Platten endgültig zu fixieren.

Schutz anderer Bauteile
Die Leistungen anderer Unternehmen sind vor Verschmutzungen zu schützen.
Entstandene Verschmutzungen sind ohne Aufforderung zu beseitigen.

Installationsteile
Die von Fremdhandwerkern lose angebrachten Dosen und Installationsteile sind auf Fugenkreuz oder Fugenmitte einzuarbeiten. Der Auftragnehmer ist dabei verpflichtet, dies in Zusammenarbeit mit den anderen Handwerkern zu tun.

Mörtel und Zuschlagstoffe
nach DIN 18352 bzw. 18550. Es dürfen nur genormte Zemente Verwendung
finden. Zuschlagstoffe müssen rein sein, d.h. frei von Lehm, Ton und anderen Stoffen, die den Abbindeprozess oder die Endfestigkeit ungünstig beeinflussen können.
Die Mörtel sind maschinell gut durchzumischen. Das Anmachwasser ist ausschließlich der örtlichen Wasserversorgung zu entnehmen.

Anarbeitungen der Beläge an Installationsdurchführungen, aufgehende Bauteile, Bewegungsfugen u. ä. ist, wenn nicht gesondert ausgeschrieben, in die Einheitspreise mit einzukalkulieren.

Leistungsumfang
Bei Auftragserteilung sind von den angebotenen Belägen Musterplatten vorzulegen; diese werden Auftragsbestandteil.
Von jedem zur Ausführung kommenden Fliesenbelag sind dem Auftraggeber 30 Stück als Ersatzfliesen bei der Abnahme zu übergeben.
Dies ist in den Einheitspreis einzukalkulieren.

**02.01 Reinigen des Untergrundes, Haftbrücke**
Reinigen des Untergrundes aus Estrich von Verschmutzungen, Haftbrücke/Grundierung aufbringen auf Zementestrich,
für  Bodenbeläge aus Feinsteinzeug im Dünnbettverfahren.
Menge: 350,000 m²

**02.02 Abdichten der Bodenuntergründe**
Abdichten der Bodenuntergründemit Abdichtungs- und Entkopplungsbahn.

Polyethylen-Abdichtungsbahn vlieskaschiert,
liefern und unter Beachtung der gültigen DIN- und Herstelleranforderungen fachgerecht als Abdichtung auf ebenflächigem und tragfähigem Untergrund vollflächig verkleben,einschl. der erforderlichen Überlappungen und Anschlüsse.

Anschlüsse an Rohrdurchführungen und Bodenabläufe
sind in die Einheitspreise einzurechnen.

-Wassereinwirkungsklassen nach DIN 18534: W0-I bis W3-I
-Beständig gegen zusätzliche chemische Einwirkungen nach  PG-AIV-B (BK C)
-Hohe Chemikalienbeständigkeit
Menge: 75,000 m²

**02.03 Zulage für Innen.- und Außenecken**
Zulage zur Pos.: 02.02 für die Lieferung und fachgerechter Verarbeitung der Formteilen für Innen.- und Außenecken.
Menge: 52,000 St

**02.04 Anschlussfuge zu Wänden**
Anschlussfuge zu Wänden und sonst. aufgehenden
Bauteilen in der Abdichtung verstärken mit Bändern
passend zur Abdichten der Bodenuntergründe 02.02 nach Herstellervorschrift liefen und fachgerecht einbauen
Menge: 110,000 m

**02.05 Vergießen und Anschließen Bodeneinlauf**
Bestimmen der Lage und Ausrichten der Bodeneinläufe
passend zum Raster der Bodenfliesen nach Abstimmung mit der BL, in Abstimmung mit Gewerk Sanitär,
Einbau der Bodeneinläufe erfolgt bauseits.

Schließen der Aussparung in Estrich ca. 30x30cm einschl. Ausbildung Gefälle zu Bodeneinläufen.
Vergießen und Anschließen von bauseits geliefertem
Bodeneinlauf mit Flansch an die Bodenabdichtung der Pos. 03 fachgerecht anschließen.
Durchmesser der Durchdringungen: ca. 100 mm.
Alle verwendeten Materialien müssen zum System der
Abdichtung kompatibel sein.
Menge: 2,000 St

**02.06 Zulage Anarbeiten an Bodeneinläufe**
Zulage Anarbeiten an Bodeneinläufe wie folgt:
Anarbeiten des Fliesenbelages an bauseits eingebauten Bodeneinlauf,Durchmesser ca. 100 mm.
einschl. schneiden der Fliesen und Anarbeiten
Vergießen, Anschließen und Abdichten bereits in Pos. 02.05 enthalten, hier nur Zulage für reine Fliesenarbeiten!
Menge: 2,000 St

**02.07 Bodenfliesen im Dünnbett Erd- und Obergeschoss**
Belag aus Feinsteinzeug-Bodenfliesen,
im  Erdgeschoss und Obergeschoss
im Dünnbett mit hydraulisch erhärtendem Dünnbettmörtel
DIN 18156-2, verlegen,
verfugen nach Wahl des AG mit grauem zementären hochfesten Fugenmörtel CG2 WA nach DIN EN 13888,
für Fußbodenheizung geeignet.

Fliesen/Platten wie folgt:

Nennmaß 60/30 cm,
Oberfläche: Rutschfestigkeit min. R 10A,
Einbau in Verkehrsflächen

Feinsteinzeugfliesen Farbton beige,
mit Steinoptik "Terrazzo", Steingröße" bis ca. 32mm

Leitprodukt: "Boost Mix Ivory 60 x 30"
Hersteller: atlas concorde

oder gleichwertig:

angebotenes Produkt: '...............................................'

Hersteller: '...............................................'
Menge: 360,000 m²

**02.08 Bodenbelag Aufzugskabine**
Bodenbelag wie in Pos. 02.07 beschrieben, jedoch
Farbe dunkelgrau "smoke"
fachgerechte Verlegung innerhalb der Aufzugskabine
Menge: 4,000 m²

**02.09 Zulage für das Anarbeiten an Rundstützen.**
Zulage für das saubere schneiden / anarbeiten des Fliesenbelags an die Rundstützen d=30cm.
Menge: 4,000 St

**02.10 Sockelfliesen**
Sockelfliesen passend zu den Bodenfliesen 02.07 liefernd liefern, schneiden und im Fugenschnitt ansetzen, ausfugen durch Einschlämmen, Farbe nach Wahl des Auftraggebers, einschl. abschneiden des Randstreifens (jedoch erst nach Verlegung der Bodenfliesen) einschl. dauerelastischer Ausfugung.
Sockelfliese:  h = 7cm
Menge: 210,000 m

**02.11 Sockelfliesen in Sekmenten Rundstützen**
Sockelfliesen in gleichmäßigen Sekmenten passend zu den Bodenfliesen 02.07 liefern, schneiden und rundum die Rundstützen ansetzen, ausfugen durch Einschlämmen, Farbe nach Wahl des Auftraggebers, einschl. abschneiden des Randstreifens (jedoch erst nach Verlegung der Bodenfliesen) einschl. dauerelastischer Ausfugung.
Sockelfliese:  h = 7cm
Rundstütze Durchmesser: ca. 30cm

Abrechnung pro Stütze
Menge: 4,000 St

**02.12 Dehnfugen Bodenfliesen / Wandfliesen Anschlusswand**
Dehnfugen im Bereich der Bodenfliesen / Wandfliesen Anschlusswand, Wandinnenecken, Türzargen und Türschwellen usw. mit dauerelastischer Fuge auf Silikonbasis im Farbton passend zu den Fugen erstellen.
Menge: 320,000 m

**02.13 Dehnfugenprofil aus Edelstahl**
Dehnfugenprofil aus zweiteiligen Edelstahlprofil für mittlere Belastung mit durchgehender Ankerschine und einer eingezogenen Kunststoffeinlage (auswechselbar) im Standartfarbton nach Wahl des AG. liefern und nach Herrstellerangbe fachgerecht einbauen.
Menge: 25,000 m

**02.14 Abschlussprofil Edelstahl Bodenfliesen**
Abschlussprofile Bodenfliesen der Vorpositionen im Bereich der Innentüren, Dehnungsfugen als Edelstahl-Winkelschiene, als Übergang zu anderen Bodenbelägen in verschiedenen Längen liefern und einbauen
Menge: 10,000 m

**02.15 Sauberlaufzone mit Fußabstreifern ca. 240/160 cm**
Sauberlaufzone mit Fußabstreifern Haupteingang
aus Aufrollbarem Eingangsmattensystem aus strapazierfähige Antirutsch-Gummiprofile im Wechsel mit Bürstenleisten und Bürstenprofilen liefern und flächenbündig zum Feinsteinbelag in den Winkelrahmen nachfolgenden Position nach Herstellervorschrift einpassen und einbauen.

Einzelgröße: ca. 240/160 cm
Profilabstand: ca. 5 mm
Mattenhöhe: ca. 22 mm

Farbe beige/schwarz meliert, Bemusterung des Architekten.
Menge: 1,000 St

**02.16 Winkelrahmen aus Aluminium**
Winkelrahmen aus Aluminium passend zur Eingangsmatte der Pos.: 02.15 liefern und fachgerecht einbauen, einschl. dauerelastischer Versiegelung zum Belag und den umgebenden Bauteilen.
Menge: 4,000 St

**02.17 Sauberlaufzone mit Fußabstreifern ca. 240/120 cm**
Sauberlaufzone mit Fußabstreifern Haupteingang
aus Aufrollbarem Eingangsmattensystem aus strapazierfähige Antirutsch-Gummiprofile im Wechsel mit Bürstenleisten und Bürstenprofilen liefern und flächenbündig zum Feinsteinbelag in den Winkelrahmen nachfolgenden Position nach Herstellervorschrift einpassen und einbauen.

Einzelgröße: ca. 240/120 cm
Profilabstand: ca. 5 mm
Mattenhöhe: ca. 22 mm

Farbe beige/schwarz meliert, Bemusterung des Architekten.
Menge: 3,000 St

**02.18 Winkelrahmen aus Aluminium**
Winkelrahmen aus Aluminium passend zur Eingangsmatte der Pos.: 02.17 liefern und fachgerecht einbauen, einschl. dauerelastischer Versiegelung zum Belag und den umgebenden Bauteilen.
Menge: 4,000 St

### Titel 03 Fliesenarbeiten Wand

**03.01 Reinigen des Untergrundes / Haftbrücke**
Reinigen des Untergrundes aus Gipskartonwänden, Beton
und Wandputz, einschl. der Fensterleibungen,
-brüstungen und sonstigen Kleinflächen von grober
Verschmutzung,
Aufbringen einer Haftbrücke (Gipskarton, Beton,
Putz), für Wandbekleidungen im Dünnbettverfahren.
Menge: 220,000 m²

**03.02 Abdichtung gegen nichtdrückendes Wasser**
Abdichtung gegen nichtdrückendes Wasser gemäß Merkblatt
des Deutschen Baugewerbes "Abdichtungen im Verbund mit
Bekleidungen und Belägen aus Fliesen und Platten für
Innenbereiche",für mäßige Beanspruchung,
auf Gipskartonwänden, Beton und Wandputz,
aus Acrylat-Dispersion, passend zur verwendeten
Bodenabdichtung,
Nach den Richtlinien des Herstellers aufbringen.
Deckaufstrich mind. 2-lagig.
Menge: 220,000 m²

**03.03 Abdichten der Wanduntergründe**
Abdichten der Wanduntergründemit Abdichtungs- und Entkopplungsbahn.

Polyethylen-Abdichtungsbahn vlieskaschiert,
liefern und unter Beachtung der gültigen DIN- und Herstelleranforderungen fachgerecht als Abdichtung auf ebenflächigem und tragfähigem Untergrund vollflächig verkleben,einschl. der erforderlichen Überlappungen und Anschlüsse.

Anschlüsse an Rohrdurchführungen und Bodenabläufe
sind in die Einheitspreise einzurechnen.

-Wassereinwirkungsklassen nach DIN 18534: W0-I bis W3-I
-Beständig gegen zusätzliche chemische Einwirkungen nach  PG-AIV-B (BK C)
-Hohe Chemikalienbeständigkeit
Menge: 220,000 m²

**03.04 Wandaußenecken**
Wandaußenecken in der Abdichtung verstärken mit Bändern
passend zur Abdichten der Boden.- und Wanduntergründen 03.03 nach Herstellervorschrift liefen und fachgerecht einbauen
Menge: 120,000 m

**03.05 Wandfliesen, Dünnbett 60/30cm beige Betonoptik**
Wandbekleidung im Dünnbett mit hydraulisch erhärtendem
Dünnbettmörtel DIN 18156-2,
auf vorbereiteten Gipskartonwänden, Beton und Wandputz,
Höhe der Bekleidungsfläche bis ca. 2,10 m,
ansetzen/verlegen nach Fliesenspiegel,
verfugen nach Wahl des AG mit grauem zementären hochfesten Fugenmörtel CG2 WA nach DIN EN 13888,

Verlegung im Fugenkreuz gemäß Fliesenspiegel:

Fliesen/Platten wie folgt:

Farbe: beige Betonoptik

Leitprodukt: "Boost Pro Ivory 60 x 30"
Hersteller: atlas concorde

oder gleichwertig:

angebotenes Produkt: '...............................................'

Hersteller: '...............................................'
Menge: 220,000 m²

**03.06 Zulage Fensterbänke 40-45cm tief**
Zulage für Fliesen der Fensterbänke
Höhenausgleich zu Fenster mit Bauplatten aus extrudiertem Polystyrol-Hartschaum, beidseitig mit Glasfasergewebe armiert und mit kunststoffvergütetem Mörtel beschichtet.
Fliese im Verband der Wandfliesen verlegen
Tiefe der Fensterbank ca. 40-45cm
Menge: 2,000 m

**03.07 Zulage Fensterbänke 20-30cm tief**
Zulage für Fliesen der Fensterbänke
Höhenausgleich zu Fenster mit Bauplatten aus extrudiertem Polystyrol-Hartschaum, beidseitig mit Glasfasergewebe armiert und mit kunststoffvergütetem Mörtel beschichtet.
Fliese im Verband der Wandfliesen verlegen
Tiefe der Fensterbank ca. 20-30cm
Menge: 18,000 m

**03.08 Eckschutzschiene Edelstahl V2A gebürstet 15mm Radius**
Eckschutzschiene Edelstahl V2A gebürstet, (passend zur Fliesenstärke der Wandfliesen) Materialstärke 1,5mm mit einem 15mm Radius für Außenecken liefer und fachgerecht einbauen
Menge: 40,000 m

**03.09 Abschluss-Winkelprofil Edelstahl V2A gebürstet**
Abschluss-Winkelprofil Edelstahl V2A gebürstet (passend zur Fliesenstärke der Wandfliesen). Als Abschluss der Wandfliesen. Liefern und fachgerecht einbauen.
Menge: 10,000 m

**03.10 Zulage Anarbeiten an Eckschutzschiene**
Zulage für das Anarbeiten des Winkelprofils an die Eckschutzschiene
Menge: 20,000 St

**03.11 Löchern in der Wandbekleidung für Schalter, Steckdosen**
Herstellen von Löchern in der Wandbekleidung für
Schalter, Steckdosen etc..
Menge: 100,000 St

**03.12 Anarbeiten an Rohrdurchführungen bis 100mm**
Anarbeiten der Wandbekleidung an Rohrdurchführungen.
Durchmesser bis ca. 100 mm.
Menge: 60,000 St

**03.13 Anarbeiten an Rohrdurchführungen bis 200mm**
Anarbeiten der Wandbekleidung an Rohrdurchführungen.
Durchmesser bis ca. 200 mm.
Menge: 4,000 St

**03.14 Spiegelfläche ca. 0,60m x 0,80m**
Spiegelfläche hinter dem Waschtisch als Zulage zu den Wandfliesen liefern und flächenbündig fachgerecht einbauen.
Abmessungen: ca. 0,60m x 0,80m
Menge: 3,000 St

**03.15 Spiegelfläche ca. 1,00m x 2,36m**
Spiegelfläche hinter dem Waschtisch als Zulage zu den Wandfliesen liefern und flächenbündig fachgerecht einbauen.
Abmessungen: ca. 1,00m x 2,36m
Menge: 4,000 St

**03.16 Sanitärobjekte versiegeln**
Sanitärobjekte versiegeln mit dauerelastischer Fuge auf Silikonbasis im Farbton passend zu den Fugen erstellen.
Menge: 27,000 St

### Titel 04 Fliesenarbeiten Treppen

*Hinweis: Erdgeschoss*

**04.01 Gerade Treppenstufen vom EG bis 1.OG**
Gerade Treppen 22 Stg. mit Zwischenpodest  einschl. Austrittstufe einseitig zur Wand vom EG bis 1.OG

Stufenbreite:  ca. 1,40 m
Steiungsverhältnis:  17,5/28 cm

Die Stufen sind so auszubilden, dass jeweils am Treppenantritt und am Treppenaustritt  auch an den Podestflächen farblich abgesetzte Treppenkanten mit einem Lichtdichtekontrast von mind. 0,4 gegenüber des Stufenmaterials als visueller Kontrast zur eindeutigen Wahrnehmung der Stufenekante entstehen.
Ein Reflexionsgrad von mind. 0,5 für die hellere Fläche ist einzuhalten.

Fliesenbreite:  0,60m + links und rechts ein 0,40m  breiter Streifen im Farbton der  Stufenfliese

Treppenkanten.:  mit Schräge u. Rillierung,  speziell  profilierten und geprägten Trittfläche  und geprüfter Rutschhemmung R10,

  Lichtdichtekontrast von mind. 0,4
  Reflexionsgrad von mind. 0,5  Abmessung: Breite: 4-5 cm;
  Dicke :1-2cm

Farbton Stufenmaterial: gleiches Fabrikat und Farbe wie die  Bodenfliesen

Fuge:  zementgrau oder nach Wahl des  Bauherrn / der Bauleitung

Tritt.- und Setzstufe erstellen und im Mörtelbrett verlegen.

Einheitspreis je Treppenstufe (Tritt.- und Setzstufe)
Menge: 22,000 St

**04.02 Zulage für den Unterbau auf den Treppenläufen**
Zulage zur Pos. 04.01 für die Erstellung eines Unterbau unterhalb des Fliesenbelags, zum Ausgleich des Fußbodenaufbaus der Treppenläufe für die Tritt.- und Setzstufe.
Der Gesamte Aufbau einschl. Fliesenbelag beträgt 7cm.
Der Unterbau ist nach Ermessen des Auftragnehmers zu wählen und auszuführen.

Einheitspreis je Treppenstufe (Tritt.- und Setzstufe)
Menge: 22,000 St

**04.03 Stufensockel in abgetreppter Form**
Stufensockel in abgetreppter Form, zweiteilig, passend zum Stufenmaterial  04.01, h = ca. 7 cm.  fertig angesetzt einschl. Dehnfugenversiegelung zur Stufe
Menge: 22,000 St

**04.04 Bodenbelag Podeste**
Bodenbelag Podest, passend zum Fliesenbelag der Treppenstufen nach Verlegeempfehlung im Dickbett, einschl. ganzflächiger Verfugung im Bahnenverband mit versetzten Stoßfugen liefern und verlegen.

Fabr., Herst.:  60 x 30 cm, 1. Sorte R 10 A wie  Bodenfliesen

Fuge:  zementgrau oder nach Wahl des  Bauherrn / der Bauleitung
Menge: 5,000 m²

**04.05 Zulage für den Unterbau auf Podestflächen**
Zulage zur Pos. 04.04 für die Erstellung eines Unterbau unterhalb des Fliesenbelags, zum Ausgleich des Fußbodenaufbaus oberhalb der Podestflächen.
Der Gesamte Aufbau einschl. Fliesenbelag beträgt 7cm.
Der Unterbau ist nach Ermessen des Auftragnehmers zu wählen und auszuführen.
Menge: 5,000 m²

**04.06 Sockelfliesen Podestfläche**
Sockelfliesen passend zu den Bodenfliesen liefern, schneiden und im Fugenschnitt ansetzen, ausfugen durch Einschlämmen, Farbe nach Wahl des Auftraggebers.
Sockelfliese:  h = 7cm
Menge: 6,000 m

### Titel 05 Stundenlohnarbeiten

*Hinweis: Für unberücksichtigte oder unvorhersehbare Leistungen*
Für unberücksichtigte oder unvorhersehbare Leistungen können nach Genehmigung nur durch den Auftraggeber, oder dessen Vertreter (Bauleitung), Stundenlohnarbeiten in Auftrag gegeben werden.
Nach Genehmigung haben diese Leistungen dann zum Nachweis auf Tagesrapportzetteln erbracht zu werden.
Die Tagesrapportzettel sind anderntags dem Auftraggeber
oder dessen Vertreter, zur Unterschrift vorzulegen.
Später vorgelegte Rapportzettel werden weder anerkannt
vergütet!

**05.01 Stundenlohnarb. eines Facharbeiters einschl. aller Zuschläge**
Stundenlohnarbeiten eines Facharbeiters einschl. aller Zuschläge
Menge: 20,000 h

**05.02 Leistungen eines Auszubildenen**
Leistungen eines Auszubildenen (2. Lehrjahr) bzw. Bauhelfers einschl. aller Zuschläge zum Nachweis
Menge: 20,000 h
